# A7 AS Anderten FBE
Angebotsaufforderung (GAEB DA XML 3.2, DA83)
Projekt: A-13431-00
Währung: EUR
Nebenangebote zugelassen: ja
Auftraggeber: Autobahn GmbH des Bundes, Niederlassung Nordwest (Hannover), Autobahn GmbH-NLNordwest, Gradestraße 18, 30163 Hannover, Gradestraße 18, 30163 Hannover
Erstellt mit: GXML Toolbox V3.3 R20230829, iTWO_64 V25.0.650, 03.06.2026

## 003 Vorerkundung Anderten
Datum: 03.06.2026
WaGr: 99_99_01

### Abschnitt 00 Reise- und Lohnkosten

#### Unterabschnitt 00.00 Reisekosten

**00.00.0001 Örtl. Inaugenscheinnahme**
*** Pauschalposition
An- und Abreise zur Baustelle. In diese Position ist nur der Weg vom AN zur Baustelle und zurück einzukalkulieren einschließlich Stundenlohnsatz aller Mitfahrer während der Fahrt sowie der damit verbundenen Neben- und Verbrauchskosten. Die Anwesenheit vor Ort wird gesondert vergütet.
Örtlichkeit ist die Baumaßnahme BAB 7 - AS Hannover-Anderten.
Menge: 1,000 Psch

**00.00.0002 Besprechung in Außenstelle**
*** Pauschalposition
An- und Abreise zur Außenstelle zwecks Besprechungen. In diese Position ist nur der Weg vom AN zur Außenstelle und zurück einzukalkulieren einschließlich Stundenlohnsatz aller Mitfahrer des AN während der Fahrt sowie die damit verbundenen Neben- und Verbrauchskosten. Die Anwesenheit vor Ort wird gesondert vergütet.
Örtlichkeit ist die Außenstelle Hannover.
Menge: 1,000 Psch

**00.00.0003 Abstimmungsgespräch online**
Abstimmungsgespräch erfolgt per Videokonferenz. Der AG benutzt dafür das System Webex und lädt den AN dazu ein.
Teilnahme des Projektverantwortlichen.
Menge: 1,000 h

#### Unterabschnitt 00.01 Lohnkosten

**00.01.0001 Ingenieur/-in, Projektleiter/-in**
Vergütung von Stundenlohnarbeiten für Ingenieur/-in bzw. Vertreter/-in für Leistungen gemäß Leistungsbeschreibung.
Menge: 4,000 h

**00.01.0002 Projektbearbeiter/-in**
Wie vor, jedoch Projektbearbeiter/-in bzw. Vertreter/-in.
Menge: 4,000 h

**00.01.0003 Techniker/-in**
Wie vor, jedoch Techniker/-in, Baustoffprüfer/-in.
Menge: 2,000 h

**00.01.0004 Hilfskraft**
Wie vor, jedoch Hilfskraft.
Menge: 2,000 h

### Abschnitt 01 Vorarbeiten/Geräte

#### Unterabschnitt 01.00 Vorarbeiten

**01.00.0001 Einmessung einer Erkundungsstelle**
StL-Nr. 211030109009
Einmessen der Ansatzpunkte nach Unterlagen des AG. Do-
kumentation und Auswertung der Messergebnisse erstellen.
Koordinatenreferenzsystem 'Angabe in mNHN, Stationierung und Betriebs-km'

Übergabe der Daten 'Nach Unterlagen des AG'
Menge: 44,000 St
Leistungsbereichkatalog: 103

**01.00.0002 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'Bitte FT auswählen'
Menge: 1,000 Psch
Leistungsbereichkatalog: 101

**01.00.0003 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 01.01 Geräteeinsatz und -stillstand

**01.01.0001 Geräteeinsatz für Bodenerkundung**
Gerät für Bodenerkundung am jeweiligen Ansatzpunkt einsetzen. Der Einsatz umfasst das Aufstellen und Abbauen sowie das Umstellen von Ansatzpunkt zu Ansatzpunkt. Inkl. Gerätean- und abtransport. Abgerechnet wird der Einsatz je Ansatzpunkt. Ansatzpunkt = Bankett zur Probenahme von Bankettschälgut und Bankettmaterial.
Gerät: Schürfgerät nach Wahl des AN
Menge: 20,000 St

**01.01.0002 Geräteeinsatz Bohrkerne 150 mm**
Gerät für Bohrkernentnahme am jeweiligen Ansatzpunkt einsetzen. Der Einsatz umfasst das Aufstellen und Abbauen sowie das Umstellen von Ansatzpunkt zu Ansatzpunkt. Inkl. Gerätean- und abtransport. Abgerechnet wird der Einsatz je Ansatzpunkt. Ansatzpunkt gemäß Probenahmeplan des AN, nach Absprache mit AG.
Gerät: Bohrkerngerät für Asphalt(Durchmesser = 150 mm)
Menge: 24,000 St

**01.01.0003 Gerätestillstand**
StL-Nr. 2110305199
Stillstand des Gerätes und des eingesetzten Personals
auf Anordnung des AG. Vergütet wird ein Verrechnungssatz, der alle Aufwendungen für den Stillstand des Ge-
rätes, ggf. davon abhängige Geräte sowie die Kosten für
das hierfür eingesetzte Personal einschließlich sämtlicher Zuschläge enthält. Abgerechnet wird nach angeordneten Stillstandszeiten. Die Abrechnung erfolgt je angefangener Stunde.
Gerät 'Bohrwerkzeuge und andere Versuchsgeräte'
Menge: 8,000 h
Leistungsbereichkatalog: 103

### Abschnitt 02 Probenahme - Feldversuche

#### Unterabschnitt 02.00 Strecke

**02.00.0001 Beleuchtungsanlage aufstellen**
Beleuchtungsanlage für Nachtarbeiten und Arbeiten mit zu geringem Tageslicht herstellen und rückbauen, nach Erfordernis, je Arbeitstag in nächtlichen beweglichen AkDs. Vorhalten, Warten, Umstellen und Betreiben werden gesondert vergütet.
Menge: 2,000 St

**02.00.0002 Beleuchtungsanlage vorhalten**
Beleuchtungsanlage vorhalten, warten, betreiben und umstellen.
Beleuchtungsanlage für Nachtarbeiten und Arbeiten mit
zu geringem Tageslicht, je Arbeitstag in nächtlichen beweglichen AkDs.
Menge: 2,000 d

**02.00.0003 Bohrkern 150 mm Asphalt bis 30 cm**
Bohrkernentnahme mit Bohrkerndurchmesser 150 mm durchführen inkl. Säubern und Beschriften der Bohrkerne, Erstellung eines Probenahmeprotokolls sowie Fotodokumentation der Bohrkerne mit Maßstab im Labor.
Bohrkernentnahmestelle mit Kaltmischgut KMG-R oder Heißmischgut HMG gemäß RepA verschließen und fachgerecht verdichten. Der EP wird berechnet je cm Bohrtiefe. Max. Bohrtiefe 30 cm. Ansatzpunkt gemäß Probenahmeplan des AN,nach Absprache mit AG. Lohnkosten sind einzukalkulieren.
Menge: 720,000 cm

**02.00.0004 Bohrkern 150 mm Asphalt ab 30 cm**
Bohrkernentnahme mit Bohrkerndurchmesser 150 mm durchführen inkl. Säubern und Beschriften der Bohrkerne, Erstellung eines Probenahmeprotokolls sowie Fotodokumentation der Bohrkerne mit Maßstab im Labor. Bohrkernentnahmestelle mit Kaltmischgut KMG-R oder Heißmischgut HMG gemäß RepA verschließen und fachgerecht verdichten. Der EP wird berechnet je cm Bohrtiefe. Mehrtiefe ab ≥ 30 cm Bohrtiefe. Ansatzpunkt gemäß Probenahmeplan des AN, nach Absprache mit AG. Lohnkosten sind einzukalkulieren.
Menge: 72,000 cm

**02.00.0005 Probenahme Bankettschälgut**
Probenahmeverfahren (A+B Probe) gemäß Bankettschälgutrichtlinie (siehe Leistungsbeschreibung). Probenahmetiefe bis 0,10 m. EP gilt für eine Einzelprobe. Entnommenes Material in luftdicht verschließbaren Behältern abfüllen und Behälter beschriften.
Probenahmestelle wieder verfüllen und verdichten, ggf. Verfüllmaterial zuliefern.
Dokumentation durch Probenahmeprotokoll. Lohnkosten sind einzukalkulieren.
Menge: 20,000 St

**02.00.0006 Probenahme Bankettmaterial**
Fachgerechte Probenahme des Bankettmaterials. Probenahmetiefe von ca. 10 cm bis 0,30 m. Horizontweise beproben. EP gilt für eine Einzelprobe. Entnommenes Material in luftdicht verschließbaren Behältern abfüllen und Behälter beschriften.
Probenahmestelle wieder verfüllen und verdichten, ggf. Verfüllmaterial zuliefern.
Dokumentation durch Probenahmeprotokoll. Lohnkosten sind einzukalkulieren.
Menge: 20,000 St

**02.00.0007 MP Bankettproben herstellen**
Mischprobe aus mind. 10 Einzelproben mit Hilfe des Probenteilers für die chem. Analytik herstellen (siehe Richtlinie Bankettschälgut), inkl. Rückstellprobe. Die Probenahme Bankettschälgut und Probenahme Bankettmaterial wird gesondert vergütet. Lohnkosten sind einzukalkulieren.
Menge: 8,000 St

**02.00.0008 Mischprobe herstellen**
Mischprobe aus 2 Einzelproben in Abstimmung mit dem AG, inkl. Rückstellprobe, mit Hilfe des Probenteilers für die chem. Analytik herstellen.
Die Probenahme wird gesondert vergütet. Lohnkosten sind einzukalkulieren.
Menge: 36,000 St

**02.00.0009 Probengefäße liefern**
Gefäße den Normen entsprechend für alle Proben inkl. Rückstellproben liefern. Probengefäß: Kunststoffbehälter, Metalleimer, Glasbehälter.
Menge: 64,000 St

### Abschnitt 03 Laborversuche

#### Unterabschnitt 03.00 Allgemein

**03.00.0001 Bestimmung Schichtdicke**
Bestimmung der Schichtdicken an einem Bohrkern (Asphalt / Beton), Mittel aus vier Messungen, je Schicht. Abrechnung je Bohrkern.
Menge: 24,000 St

**03.00.0002 Trennen der Schichten**
Bohrkern (Asphalt/Beton) Innendurchmesser 150 mm. Die Anzahl der Trennschnitte ist vorher mit dem AG abzustimmen. Abrechnung je Schnitt.
Menge: 72,000 St

#### Unterabschnitt 03.01 Bautechnik Asphalt

**03.01.0001 Bestimmung Erweichungspunkt RuK**
Bestimmung des Erweichungspunktes RuK nach DIN EN 1427.
Menge: 36,000 St

**03.01.0002 Best. der elast. Rückstellung**
Bestimmung der elast. Rückstellung nach DIN EN 13398.
Menge: 36,000 St

**03.01.0003 Bestimmung Bindemittelgehalt**
Bestimmung des Bindemittelgehaltes gemäß TP Asphalt-StB Teil 1.
Menge: 36,000 St

**03.01.0004 Bestimmung Rohdichte**
Bestimmung der Rohdichte gemäß TP Asphalt-StB Teil 5; DIN EN 12697-5.
Menge: 12,000 St

**03.01.0005 Bestimmung der Gesteinsart**
Bestimmung der Gesteinsart, Körnung > 2 mm.
Menge: 12,000 St

**03.01.0006 Prüfung im DSR**
Prüfung im Dynamischen Scherrheometer (DSR) - Bitumen-Typisierungs-Schnell-Verfahren (BTSV)
Äqui-Schermodultemperatur T (G*=15 kPa)
Phasenwinkel δ (G*= 15 kPa), bei 1,59 Hz
EP gilt für eine Probe
Menge: 6,000 St

#### Unterabschnitt 03.02 Organische Bestandteile

**03.02.0001 Glühverlust**
Quantitative Bestimmung der organischen Bestandteile
durch Glühverlust nach  DIN 18128-GL und TP BF-StB,
Teil B 10.1.
Menge: 2,000 St

#### Unterabschnitt 03.03 Schadstoffuntersuchungen

*Hinweis: zu Pos. 03.06.0001:*
Für natürliches Bodenmaterial außerhalb technischer Bauwerke:
1 x Pos. 03.06.0001 (Feinfraktion)

**03.03.0001 Analyse Boden Feststoff**
Chemische Analyse Bodenmaterial Feststoffparameter). Mindestuntersuchungsumfang gemäß Tabelle 2 für Bodenmaterial im  "Konzept zu umweltrelevanten
Untersuchungen von Ausbaustoffen" (Anlage zur LB). Inkl.
Trennen der Feinfraktion < 2 mm. TOC nach DIN EN 17505. Probenahme wird gesondert vergütet. Inkl. Probenaufbereitung. TOC nach DIN EN 17505.
Probenahme wird gesondert vergütet.
Menge: 4,000 St

**03.03.0002 Analyse Boden Eluat 2:1**
Chemische Analyse Bodenmaterial im 2:1 Schütteleluat gemäß DIN 19525. Untersuchungsumfang gemäß Tabelle 2a für Bodenmaterial gemäß ErsatzbaustoffV im "Konzept zu umweltrelevanten Untersuchungen von Ausbaustoffen" (Anlage zur LB). Inkl. Probenaufbereitung.
Probenahme wird gesondert vergütet.
Menge: 4,000 St

**03.03.0003 Analyse Boden Eluat 10:1**
Chemische Analyse Bodenmaterial gemäß LAGA M20 TR Boden (10:1 Eluat). Untersuchungsumfang gemäß Tabelle 2a für Bodenmaterial nach LAGA TR Boden im "Konzept zu umweltrelevanten Untersuchungen von Ausbaustoffen" (Anlage zur LB). Inkl. Probenaufbereitung.
Probenahme wird gesondert vergütet.
Menge: 4,000 St

**03.03.0004 Analyse Boden Ergänzung DepV**
Ergänzende chemische Analyse DepV, Ergänzungsparameter gemäß Tabelle 6 Bodenmaterial > 10 Vol.-% mineralischer Fremdbestandteile im "Konzept zu umweltrelevanten Untersuchungen von Ausbaustoffen" (Anlage zur LB).
Inkl. Probenaufbereitung. Probenahme wird gesondert vergütet.
Menge: 2,000 St

**03.03.0005 Analyse DepV komplett**
Chemische Analyse DepV gemäß Anhang 3, Tabelle 2 der DepV zuzüglich Ergänzungsparameter gemäß Tabelle 7 im "Konzept zu umweltrelevanten Untersuchungen von Ausbaustoffen" (Anlage zur LB). Probenahme wird gesondert vergütet.
Menge: 4,000 St

**03.03.0006 Bestimmung des Brenn-und Heizwertes**
Gemäß DepV nach DIN EN 15170.
Menge: 1,000 St

**03.03.0007 Best. der Atmungsaktivität (AT4)**
Gemäß DepV, nur anwendbar bei einem pH-Wert von 6,8 bis
8,2
Menge: 1,000 St

**03.03.0008 Bestimmung der Gasbildung (GB21)**
Gemäß DepV nach DIN 38414-8
Menge: 1,000 St

**03.03.0009 Bestimmung PAK (EPA) in Asphalt**
Bestimmung PAK gemäß RuVA-StB 01 (Fassung 2005). Prüfverfahren PAK-Gehalt im Feststoff gemäß DIN ISO 18287 (GC-MS).
Menge: 36,000 St

**03.03.0010 Bestimmung Phenolindex im Eluat**
Bestimmung Phenolindex gemäß RuVA-StB 01 (Fassung 2005)
Nach TP Gestein-StB, Teil 7.1.2, DIN 38409-H16-2.
Menge: 36,000 St

**03.03.0011 Bestimmung Asbest IFA (BIA)**
Bestimmung des Asbestgehaltes gemäß REM/EDX IFA (BIA)-Verfahren 7487. Angabe des Gehaltes an WHO-Fasern.
Menge: 36,000 St

**03.03.0012 Säureneutralisationskapazität DepV**
Bestimmung der Eluierbarkeit mit wässrigen Medien bei konstantem pH-Wert. Gemäß Deponieverordnung.
Menge: 1,000 St

### Abschnitt 04 Verkehrssicherung

#### Unterabschnitt 04.00 Arbeitsstellen kürzerer Dauer

*Hinweis: 1. Nacht*
bis OZ 04.00.0002. : Gilt für den 1. Nachteinsatz.

**04.00.0001 Verk.sich. kürzerer Dauer durchf.*stat. Arbeitsst. über 4 bis 8 Std.*bei Dunkelheit Anordnung n. Unt.**
StL-Nr. 2110513509102219
Verkehrssicherung an Arbeitsstellen von kürzerer Dauer
betriebsfertig aufbauen, vorhalten, warten, instand
setzen, betreiben und abbauen. Vorübergehende Verkehrssicherungsmaßnahmen durchführen.
Nach Verkehrszeichenplan Bezeichnung/Nummer 'D IV / F.8 (basierend auf Bild D-3 der RSA 21) für die Sperrung des Verzögerungsstreifens (inkl. Parallelfahrstreifen) der AS Anderten in Fahrtrichtung Kassel.'

Für stationäre Arbeitsstelle.
Gesamtdauer der Verkehrsführung über 4 Std. bis 8 Std.
Bei Dunkelheit.
Verkehrsrechtliche Anordnung nach Unterlagen des AG
einholen und zugehörige Unterlagen erstellen. Erforderliche Ortsbesichtigungen zur Erstellung der Planunterlagen für die verkehrsrechtliche Anordnung durchführen.
Anfallende Gebühren 'werden nicht erstattet und sind
einzukalkulieren.'
Menge: 1,000 St
Leistungsbereichkatalog: 105

**04.00.0002 Verk.sich. kürzerer Dauer durchf.*stat. Arbeitsst. über 4 bis 8 Std.*bei Dunkelheit Anordnung n. Unt.**
StL-Nr. 2110513509102219
Verkehrssicherung an Arbeitsstellen von kürzerer Dauer
betriebsfertig aufbauen, vorhalten, warten, instand
setzen, betreiben und abbauen. Vorübergehende Verkehrssicherungsmaßnahmen durchführen.
Nach Verkehrszeichenplan Bezeichnung/Nummer 'D IV / F.6 (basierend auf Bild D-3 der RSA 21) für die Sperrung des Ohrs von B65 auf A7 in Rifa Kassel.'

Für stationäre Arbeitsstelle.
Gesamtdauer der Verkehrsführung über 4 Std. bis 8 Std.
Bei Dunkelheit.
Verkehrsrechtliche Anordnung nach Unterlagen des AG
einholen und zugehörige Unterlagen erstellen. Erforderliche Ortsbesichtigungen zur Erstellung der Planunterlagen für die verkehrsrechtliche Anordnung durchführen.
Anfallende Gebühren 'werden nicht erstattet und sind
einzukalkulieren.'
Menge: 1,000 St
Leistungsbereichkatalog: 105

*Hinweis: 2. Nacht*
bis OZ 04.00.0004. : Gilt für den 2. Nachteinsatz.

**04.00.0003 Verk.sich. kürzerer Dauer durchf.*stat. Arbeitsst. über 4 bis 8 Std.*bei Dunkelheit Anordnung n. Unt.**
StL-Nr. 2110513509102219
Verkehrssicherung an Arbeitsstellen von kürzerer Dauer
betriebsfertig aufbauen, vorhalten, warten, instand
setzen, betreiben und abbauen. Vorübergehende Verkehrssicherungsmaßnahmen durchführen.
Nach Verkehrszeichenplan Bezeichnung/Nummer 'D IV / F.8 (basierend auf Bild D-3 der RSA 21) für die Sperrung des Verzögerungsstreifens der B 65 Rifa Hannover zur Sperrung der Tangente der AS Anderten auf A7 Rifa Hamburg.'

Für stationäre Arbeitsstelle.
Gesamtdauer der Verkehrsführung über 4 Std. bis 8 Std.
Bei Dunkelheit.
Verkehrsrechtliche Anordnung nach Unterlagen des AG
einholen und zugehörige Unterlagen erstellen. Erforderliche Ortsbesichtigungen zur Erstellung der Planunterlagen für die verkehrsrechtliche Anordnung durchführen.
Anfallende Gebühren 'werden nicht erstattet und sind
einzukalkulieren.'
Menge: 1,000 St
Leistungsbereichkatalog: 105

**04.00.0004 Verk.sich. kürzerer Dauer durchf.*stat. Arbeitsst. über 4 bis 8 Std.*bei Dunkelheit Anordnung n. Unt.**
StL-Nr. 2110513509102219
Verkehrssicherung an Arbeitsstellen von kürzerer Dauer
betriebsfertig aufbauen, vorhalten, warten, instand
setzen, betreiben und abbauen. Vorübergehende Verkehrssicherungsmaßnahmen durchführen.
Nach Verkehrszeichenplan Bezeichnung/Nummer 'D IV / F.6 (basierend auf Bild D-3 der RSA 21) für die Sperrung des Ohrs von A7 auf B65 in Rifa Hannover.'

Für stationäre Arbeitsstelle.
Gesamtdauer der Verkehrsführung über 4 Std. bis 8 Std.
Bei Dunkelheit.
Verkehrsrechtliche Anordnung nach Unterlagen des AG
einholen und zugehörige Unterlagen erstellen. Erforderliche Ortsbesichtigungen zur Erstellung der Planunterlagen für die verkehrsrechtliche Anordnung durchführen.
Anfallende Gebühren 'werden nicht erstattet und sind
einzukalkulieren.'
Menge: 1,000 St
Leistungsbereichkatalog: 105

*Hinweis: Allgemein*
Gilt für Nachteinsatz 1 +2.

**04.00.0005 Absp.g.,Warneinr. aufb.,abb.u.vorh. Schr.bake eins.*Typ RA2 eins. Dauerlicht*Versorg. Wahl AN über 2 bis 7 Tage**
StL-Nr. 2110541501210102
Absperrgerät oder Warneinrichtung betriebsfertig aufbauen, vorhalten, warten, instand setzen, betreiben und
abbauen. Vorübergehende Verkehrssicherungsmaßnahmen
durchführen. Die Kontrolle wird gesondert vergütet.
Schraffenbake Größe 1000 x 250 mm einseitig.
Mit retroreflektierender Folie Klasse RA2.
Mit 1 Richtstrahler einseitig, gelbes Dauerlicht, WL1.
Energieversorgung nach Wahl des AN.
Einsatzzeit über 2 bis 7 Tage.
Menge: 50,000 St
Leistungsbereichkatalog: 105

**04.00.0006 Verkehrsschild aufb., abb., vorh. Ronde,Dreie.Quad.*Größe 3 Typ RA2**
StL-Nr. 2110520813209999
Verkehrsschild aufbauen, vorhalten, warten, instand
setzen und abbauen. Aufstellvorrichtung nach statischen
Erfordernissen. Vorübergehende Verkehrssicherungsmaßnahmen durchführen. Die Kontrolle wird gesondert
vergütet.
Verkehrsschild = Ronde, Dreieck, Quadrat.
Größe 3.
Retroreflektierend mit Folie Klasse RA2.
Aufstellvorrichtung 'nach Wahl des AN'

Aufstellhöhe über der Verkehrsfläche 'gem. StVO'

Einsatzzeit 'bis zu 10 Stunden'
Menge: 4,000 St
Leistungsbereichkatalog: 105

**04.00.0007 Verkehrsschild aufb., abb., vorh. Rechteck*Größe 3*Typ RA2**
StL-Nr. 2110520823200999
Verkehrsschild aufbauen, vorhalten, warten, instand
setzen und abbauen. Aufstellvorrichtung nach statischen
Erfordernissen. Vorübergehende Verkehrssicherungsmaßnahmen durchführen. Die Kontrolle wird gesondert
vergütet.
Verkehrsschild = Rechteck.
Größe 3.
Retroreflektierend mit Folie Klasse RA2.
Aufstellhöhe über der Verkehrsfläche 'gem. StVO.'

Einsatzzeit 'bis zu 10 Stunden'
Menge: 4,000 St
Leistungsbereichkatalog: 105

### Abschnitt 05 Grundlagenermittlung / Berichte

#### Unterabschnitt 05.00 Erstellung

**05.00.0001 Erstellung Probenahmeplan**
*** Pauschalposition
Erstellung eines Probenahmeplan (Untersuchungskonzept). Inkl. einer übersichtlichen Darstellung der Probenahmepunkte/Ansatzpunkte in einer Karte. Inhalt siehe Leistungsbeschreibung. Inkl. Fortschreibung. Der Probenahmeplan sowie die Karte ist dem AG vor Probenahme in digitaler Form vorzulegen und zu erläutern. Erläuterungstermin erfolgt per Videokonferenz / in der Außenstelle und wird über die OZ 00.00.0002/3 abgerechnet.
Menge: 1,000 Psch

**05.00.0002 Ausfüllen der Excel-Vorlage des AG**
*** Pauschalposition
Ausfüllen der vom AG bereitgestellten Excel-Vorlage zur Bewertung und Zusammenfassung der Untersuchungsergebnisse der jeweiligen Ausbaustoffe gemäß Leistungsbeschreibung. Zur Einstufung nach der Gefährlichkeit von Abfällen sind in Hessen die Werte auf die Originalsubstanz (OS) zu beziehen.

Die Tabelle ist dem AG vor Fertigstellung des Berichtes vorzulegen und zu erläutern. Erläuterungstermin erfolgt per Videokonferenz/in der Außenstelle und wird über die OZ 00.00.0002/3 abgerechnet.
Menge: 1,000 Psch

**05.00.0003 Erstellung eines Prüfberichtes**
*** Pauschalposition
Prüfbericht gemäß Leistungsbeschreibung inkl. Fotodokumentation, chem. Deklarationsanalysen, der Probenahmeprotokolle, Probenbegleitprotokolle sowie der vom AG zur Verfügung gestellten und vom AN ausgefüllten Excel Tabelle "Vorlage_Ergebnisse_Schadstoffe". Bericht in Papierform (zweifach) sowie in digitaler Form.
Menge: 1,000 Psch
